# Rahmenvertrag Malerarbeiten
Angebotsaufforderung (GAEB DA XML 3.3, DA83)
Projekt: H-006_1
Währung: EUR
Erstellt mit: GXML Toolbox V3.3 R20220330, ORCA AVA 26.0.8 26.00.08, 08.07.2026

## Vorbemerkungen zum Leistungsverzeichnis und zusätzliche technische Vorbemerkungen
Es handelt sich um einen Rahmenvertrag: Der Abruf von mehreren Teilleistungen zu unterschiedlichen Zeiten ist Sinn und Zweck des Vertrages. Die kommunale Infrastruktur soll durch den Rahmenvertrag stetig auf ein guten Zustand gebracht und gehalten werden.

Vorbemerkungen zum Leistungsverzeichnis
- Alle Einzelpreise (EP) sind Netto in EUR mit maximal drei
  Nachkommastellen einzutragen.
- Sicherheit/ Gewährleistung: 5,00 % vom Rechnungsbetrag
- Die Angebotsabgabe im Format GAEB ist erwünscht.

Leistungsumfang
Bei den Baumaßnahmen sind besonderes Augenmerk auf die Arbeitssicherheit, die Schutzmaßnahmen, sowie den Witterungsschutz während der Bauphasen zu legen.

Der Bieter hat sich vor Angebotsabgabe über den Umfang der auszuführenden Arbeiten umfassend zu informieren und die örtlichen Gegebenheiten zu berücksichtigen. Schäden und Behinderungen die erst während der Bauausführung erkennbar werden, sind schriftlich dem Auftraggeber (AG) mitzuteilen. Die weitere Vorgehensweise wird vom AG festgelegt.

Aufmaß und Abrechnung
Es gelten die Aufmaß- und Abrechnungsvorschriften in der aktuellen Fassung, VOB Vergabe- und Vertragsordnung für Bauleistungen - Teil C, insbesondere die Allgemeinen Technischen Vertragsbedingungen für Bauleistungen (ATV) DIN 18299 bis 18459.

ZTV - Zusätzliche technische Vorbemerkungen

Grundlagen des Leistungsverzeichnisses sind:

- Herstellervorschriften
- Landesbauordnung des jeweiligen Bundeslandes
- alle relevanten DIN- und EN-Normen bzw. Verbandsrichtlinien
- alle relevanten Sonderbauvorschriften
- VOB, Teil B und C
- Gebäude Energie Gesetz
- Brandschutzprüfung nach DIN CEN/TS 1187,
  Klassifizierung nach DIN EN 13501 - 5  (BROOF (t1))
- ETAG 005 für Flüssigkunststoffe

Unterschreitungen der Leistungs- und Funktionsanforderungen der genannten Produkte sind nicht zulässig. Maßgeblich für die Gleichwertigkeit sind die technischen Spezifikationen und Herstellervorgaben.

Die Nachweise sind mit dem Angebot einzureichen.

Zur einwandfreien, fachgerechten Ausführung sind die Ausführungshinweise und Technischen Merkblätter des Herstellers zu beachten.

Darüber hinaus gelten folgende zusätzliche Vertragsbe- dingungen (ZSV):
Allgemeine Technische Vertragsbedingungen für Bauleistungen (VOB Teil C), insbesondere
DIN 18451 - (ATV) Gerüstbauarbeiten
DIN 4420 - Arbeits- und Schutzgerüste

DIN 4102 - Brandverhalten
DIN 4108 - Wärmeschutz

DIN 18007 - Abbrucharbeiten
DIN 18195 - Abdichtung von Bauwerken
DIN 18299 - Bauarbeiten jeder Art
DIN 18350 - Putz- und Stuckarbeiten
DIN 18363 - Maler- und Lackierarbeiten
DIN 18366 - Tapezierarbeiten
DIN 18550 - Außen- und Innenputze
DIN EN 988 - Putz-, Maurermörtel
DIN EN 1004 - Fahrbare Arbeitsgerüste aus vorgefertigten Bauteilen
DIN EN 1263 - Schutznetze
DIN EN 12810 - Fassadengerüst aus vorgefertigten Bauteilen
DIN EN 12811 - Temporäre Konstruktionen für Bauwerke -
Teil 1 Arbeitsgerüste
Zusätzlich sind folgende Hersteller-Nachweise zu erfüllen:

- Güteüberwachung für Abdichtungs- und Dämmmaterialien
- Qualitätsmanagement des Herstellers nach DIN EN ISO 9001
- Umweltmanagement des Herstellers nach EN ISO 14001
- Energiemanagement des Herstellers nach DIN EN ISO  50001
- Ökobilanz (EPD) für Abdichtungs- und Dämmmaterialien

## 00 Rahmenvertrag Malerarbeiten

### Titel 01 Baustelleneinrichtung

*Hinweis: Rahmenvertragsleistung*
Es ist vorgesehen eine im LV definierte jährlich zu erbringende Leistungsmenge zu beauftragen. Es handelt sich hierbei um Malerleistungen in Inennräumen von kommunalen Einrichtungen (z.B. Schulen, Rathaus, Sporthallen etc.).

Im weiteren handelt es sich auch um Maler- und Ausbesse- rungsarbeiten an Fassaden der gleichen kommunalen Gebäude.

Ziel ist es auf kurzem Wege Leistungen abzurufen. Eine Vorlaufzeit von max. 2 Wochen für kleinere Maßnahmen (bis 75 m² inkl. Decken) sind verpflichtend. Darüber hinausgehende Maßnahmen werden idealerweise in den Ferien durchgeführt bzw. werden vorab gemeinsam abgestimmt.

Alle notwendigen Arbeiten verstehen sich als Komplett- leistungen. Dazu zählen unter anderem Gerüstarbeiten, Schutzmaßnahmen, Verkehrssicherungen usw. soweit nicht separat ausgeschrieben.

**01.1 Baustelleneinrichtung Kleinmaßnahmen bis 75 m²**
*** Bezugsbeschreibung
Einrichten und Räumen der Baustelle mit An- und Abfuhr, sowie Vorhalten der zur Durchführung der nachstehend beschriebenen Arbeiten erforderlichen Maschinen, Geräte, Werkzeuge und Bauwagen inkl. Miet-WC für die Dauer der Arbeiten. Hinweis: Der Bieter hat sich vor Abgabe seines Angebotes über die Gegebenheiten vor Ort zu informieren. Transportwege sind entsprechend einzukalkulieren. Nachforderungen aus Unkenntnis der Sachlage werden nicht anerkannt. Es ist zu beachten, dass während der Arbeiten z.B. der Schul- und Hortbetrieb usw. gewährleistet werden muss. Mehraufwand für mehrere An- und Abfahrten ist einzukalkulieren und wird nicht extra vergütet. Das Aufstellen, Vorhalten und Abbauen notwendiger Gerüste jeglicher Art sind in die Einzelpreise mit einzukalkulieren.
Baustelleneinrichtung für die gesamte Bauzeit herstellen, vorhalten und betreiben. Beräumung samtlicher Bestandteile der Baustelleneinrichtung.

Lagerbereiche, Wasser und Strom werden kostenlos zur Verfügung gestellt.
Menge: 5,000 St

**01.2 Baustelleneinrichtung Maßnahmen 75 m² - 150 m²**
*** wie Position 01.1
für Leistungesumfang 75 m² - 150 m²
Menge: 8,000 St

**01.3 Baustelleneinrichtung für größere Einzelmaßnahmen**
*** wie Position 01.1
größerer Einzelmaßnahmen ab 150 m² Malerfläche.
Menge: 2,000 St

**01.4 Sicherungsmaßnahmen**
*** Pauschalposition
Sicherungsmaßnahmen entsprechend den Vorschriften der Berufsgenossenschaft aufbauen, Vorhalten und nach Beendigung der Arbeiten wieder abbauen.
Menge: 1,000 psch

**01.5 Bauzaun für Malerarbeiten (Fassade)**
Liefern, umbauen, vorhalten und Abbauen von Bauzaun während der gesamten Maßnahme.
Bauzaun ist zur Sicherung von Arbeitsstätten einzusetzten und entsprechend vor unbefugtem Zutritt zu sichern.
Menge: 100,000 m

**01.6 Verkehrssicherungsmaßnahmen in öffentlichen Bereichen**
Anmelden von sämtlichen Maßnahmen im öffentlichen Straßenbereich bei den zuständigen Behörden.
Einreichung aller notwendigen Anträge zur Sicherstellung des öffentlichen Verkehrs (sofern notwendig).

Die Mitwirkung des Auftraggebers wird zugesichert. Anfallende Gebühren von Behörden usw. werden durch den Auftraggeber getragen. Die Nachweise werden an den AG übergeben.
Menge: 2,000 St

### Titel 02 Gerüstbauarbeiten

*Hinweis: Vorbemerkung*
Auf- und Abbau von Arbeitsgerüsten entsprechend DIN 4420 und DIN 18451 sowie den Vorschriften der Berufsgenossenschaft und den Bestimmungen der Bauaufsichtsbehörde einschließlich An- und Abtransport. Es bleibt dem Bieter überlassen, ob er ganzflächig oder abschnittsweise einrüstet.

Das Arbeitsgerüst ist für eine zwischenzeitliche Lagerung der abschnittweise wiederzuver- wendenen Dachsteine auszulegen.

Die Zugänge müssen so überbaut werden, dass eine dauerhafte Nutzung des Schul- und Hortbetriebs gewährleistet bleiben.

Entsprechend der Stärke der späteren Sanierungsmaßnahme ist auf ausreichenden Wandabstand zu achten.

Gebäudehöhen bis ca. 14 m

Der Preis beinhaltet eine Vorhaltezeit von 4 Wochen.

**02.1 Gerüstbauarbeiten - Grundzeit**
Standgerüst als Arbeitsgerüst, als Ergänzung zu Pos. 2, zum Erreichen der Arbeitsplätze nach den Erfordernissen der Bau-BG und der gültigen UVV liefern, aufbauen und vorhalten. Nach Beendigung der Arbeiten wieder demontieren und abfahren.
Die eventuell notwendigen Ankerpunkte sind im Nachgang fachgerecht mit Mörtel und entsprechender Fassadenfarbe zu ver- schließen.

Gebäudehöhe: bis ca. 14 m
Standzeit: 4 Wochen
Laufbreite: 1 m
Menge: 300,000 m²

**02.2 Gerüstbauarbeiten - Gebrauchsüberlassung**
*** Bedarfsposition ohne GB
Standgerüst als Arbeitsgerüst, als Ergänzung zu Pos. 1, zum Erreichen der Arbeitsplätze wie vor, jedoch über die 4-wöchige Grundeinsatzzeit hinaus.

Gebäudehöhe: bis ca. 14 m
Standzeit: 1 Woche
Laufbreite: 1 m
Menge: 300,000 m²/W

**02.3 Sonderbauteile Gitterträger**
Sonderbauteil Gitterträger liefern, fachgerecht montieren und wieder demontieren und abfahren.
Spannweite bis 6 m

Gitterträger liefern und für die Überbrückung von Eingangsbereichen oder ähnlichem fachgerecht aufstellen und wieder demontieren.
Grundvorhaltedauer 4 Wochen
Menge: 6,000 St

### Titel 03 Maler- und Lackiererarbeiten - Beschichtungen - Fassadenarbeiten

#### Bereich 03.01 Vorbereitung Fassadenarbeiten

**03.01.1 Untergrund prüfen**
Vorhandene Putzflächen auf den Zustand prüfen, d.h. auf Maßtoleranzen, Vertiefungen, Hohlstellen und Tragfähigkeit.

Fassadenfläche  Sockel, EG bis 3. OG
Untergrund  Bestandsfarbe/Putz
Höhe gesamt bis ca. 14,00 m
Menge: 300,000 m²

**03.01.2 Verunreinigung entfernen**
Verunreinigungen, Schmutz, Staub, Fett und lose anhaftende Substanzen vollflächig durch geeignete Maßnahmen entfernen.

Fassadenfläche  Sockel, EG bis 3. OG
Untergrund  Bestandsfarbe/Putz
Höhe gesamt bis ca. 14,00 m
Menge: 300,000 m²

**03.01.3 Löcher verfüllen Oberfläche glätten**
Ausbruch- und tiefe Schadstellen (Löcher) im Putz mit Füllspachtel oder Reparaturspachtel ausbessern und verfüllen, Oberfläche glätten, bis sie bündig mit der restlichen Fassaden abschließt.
Menge: 10,000 m²

**03.01.4 Abkleben der Öffnungen**
Abkleben der Öffnungen, Fenster, Türen und sonstige angrenzenden Bauteile zum Schutz mit geeigneter Abdeckfolie, inkl. entfernen und entsorgen des Abdeckmaterials.
Menge: 300,000 m²

#### Bereich 03.02 Fassadenanstrich

**03.02.1 Grundierung/Haftgrund**
Bestandsfassadenfläche mit geeigneten Haftgrund grundieren

Fassadenfläche  EG bis 3. OG
Untergrund  Bestandsfarbe/Putz
Höhe gesamt bis ca. 14,00 m
Menge: 300,000 m²

**03.02.2 Fassadenanstrich**
Deckendes Auftragen einer hoch wasserdampf- durchlässigen Dispersions-Fassadenfarbe

Fassadenfläche  EG bis 3. OG
Untergrund  Bestandsfarbe/Putz
Hellbezugswert (HBW) 70-100
Streichhöhe  bis ca. 14,00 m
Farbe  gem. Bemusterung

Produkt:  Lösemittel- und weichmacherfreie geruchsarme Dispersionsfarbe mit z.B. Herbol oder gleichwertig
Menge: 300,000 m²

**03.02.3 Zulage für Fassadenanstrich**
*** Bedarfsposition ohne GB
Zulage für Fassadenanstrich mittel / dunkel getönt.
Hellbezugswert (HBW) 0-69
Menge: 300,000 m²

#### Bereich 03.03 Malerarbeiten - Innenräume

**03.03.1 Schutz von angrenzenden Bauteilen**
Vollflächiges Abkleben/ Abdecken von angrenzenden Bauteilen wie Fenster, Türen, Ein- und Anbauteilen, Bodenflächen zum Schutz vor Verunreinigungen mit geeignetem Materialien, wie z.B. PE-Folie, Malervlies oder Tetrapack-Tüten, einschließlich dem Vorhalten und Beseitigung nach Abnahme der Bauleistungen.
Menge: 500,000 m²

**03.03.2 Malervlies liefern und verkleben**
*** Bedarfsposition ohne GB
Malervlies liefern und fachgerecht verkleben.
Menge: 200,000 m2

**03.03.3 Verunreinigungen entfernen**
Verunreinigungen, Schmutz, Staub, Fett und lose anhaftende Substanzen vollflächig durch geeignete Maßnahmen, unter Beachtung der Bestimmungen des Umweltschutzes, fachgerecht entfernen, einschließlich aller erforderlichen Nebenarbeiten und Schutzmaßnahmen.
Menge: 850,000 m²

**03.03.4 Altbeschichtungen aufrauhen**
Tragfähige Altbeschichtung der Wände vollflächig durch geeignete Maßnahmen fachgerecht aufrauhen, einschließlich aller erforderlichen Nebenarbeiten und Schutzmaßnahmen.
Menge: 850,000 m²

**03.03.5 Unebenheiten beispachteln**
Beispachteln von Unebenheiten, Ausbruchstellen und Rissen mit verarbeitungsfertiger, gut füllender Leichtspachtelmasse, emissions- und lösemittel- frei. Mittlere Schichtdicke: 1 mm

Ausführung: in Teilflächen
Menge: 40,000 m²

**03.03.6 Zulage für Laibungen und Nischen**
Beschichtung wie vor beschrieben, jedoch als Zulage für die Ausführung auf Laibungen und/oder Nischen.
Menge: 50,000 m

**03.03.7 Grundierung der Wandflächen**
Bestandswände auf Haftung prüfen und Flächen, Grundierung, transparent, wasserverdünnbar Liefern und Auftragen eines rollfähigen tiefeindringenden Grundiermittels auf Acrylbasis für innen zur Vorbereitung nachfolgender Beschichtungen.
Menge: 850,000 m²

**03.03.8 Acrylfugen**
Acryl im Wandixel sowie an Fernstern und Türzargen ziehen.
Menge: 100,000 m

**03.03.9 Wandflächen Beschichtung, NAK 1, hochdeckend**
Farbanstrich der Wändeflächen bestehend aus aus Beton-, Sichtmauerwerk- und Putz volldeckend mit Dispersionsfarbe, wasserverdünnbar, lösungs- mittelfrei, emmissionsminimiert, desinfektions- mittelbeständig,scheuerbeständig, hoch reinigend, diffusionsfähig, streichen.
Farbton: weiß (seidenglänzend)

Hersteller:

Fabrikat:
Menge: 850,000 m²

**03.03.10 Wandflächenbeschichtung farbig**
Wandflächen deckend, in einem Farbton nach Wahl des Auftraggebers farbig beschichten
Farbton: ( offen ) nach Wahl des AG
Menge: 50,000 m²

### Titel 04 Stundenlöhne/ Regiearbeiten

**04.1 Stundenlohn Meister**
*** Bedarfsposition ohne GB
Meisterarbeiterstunden auf Nachweis
Für eventuell erforderliche Arbeiten, die nicht im Leistungsverzeichnis erfasst sind und nur auf ausdrückliche Anweisung und gegen Nachweis zur Ausführung kommen, werden verechnet für:
Meisterarbeiter
Menge: 1,000 h

**04.2 Stundenlohn Facharbeiter**
*** Bedarfsposition ohne GB
Facharbeiterstunden auf Nachweis
Für eventuell erforderliche Arbeiten, die nicht im Leistungsverzeichnis erfasst sind und nur auf ausdrückliche Anweisung und gegen Nachweis zur Ausführung kommen, werden verechnet für:
Facharbeiter
Menge: 1,000 h

**04.3 Stundenlohn Helfer**
*** Bedarfsposition ohne GB
Stundenlohn Helfer auf Nachweis
Für eventuell erforderliche Arbeiten, die nicht im Leistungsverzeichnis erfasst sind und nur auf ausdrückliche Anweisung und gegen Nachweis zur Ausführung kommen, werden verechnet für:
Helfer
Menge: 1,000 h
